# Mampara para ducha "PROFILTEK"

- Propiedad del archivo: CYPE Ingenieros S.A.
- Formato: FIEBDC-3/2016
- Programa: Generador de precios de la construcción. CYPE Ingenieros, S.A.
- Fecha: 21/12/2022
- Divisa: EUR
- Costes indirectos: 3 %
- IVA: 21 %

## S Señalización y equipamiento

### SM Baños

#### SMM Mamparas

**SMM022** Ud Mampara para ducha "PROFILTEK".
Mampara para ducha, reversible, serie Salma, código de pedido 22451081, modelo SA-310 "PROFILTEK", de 1280 a 1310 mm de anchura y 1950 mm de altura, formada por una puerta corredera sin guía inferior de 534 mm de anchura de paso y un panel fijo, de vidrio de seguridad transparente de 6 mm de espesor con sistema Teknoclean, con sistema antivuelco, con perfiles de aluminio extruido de aleación 6063 de color plata acabado brillante. Incluso maneta para puerta, fijaciones y sellado de juntas.
Incluye: Replanteo y marcado de los puntos de fijación. Instalación de los perfiles que forman la mampara para ducha. Montaje del panel y de la puerta. Montaje de los accesorios. Sellado de las juntas.
Criterio de medición de proyecto: Número de unidades previstas, según documentación gráfica de Proyecto.
Criterio de medición de obra: Se medirá el número de unidades realmente colocadas según especificaciones de Proyecto.

| Código | Ud | Descripción | Rendimiento | Precio | Importe |
|---|---|---|---|---|---|
| mt31pro010aa | Ud | Mampara para ducha, reversible, serie Salma, código de pedido 22451081, modelo SA-310 "PROFILTEK", de 1280 a 1310 mm de anchura y 1950 mm de altura, formada por una puerta corredera sin guía inferior de 534 mm de anchura de paso y un panel fijo, de vidrio de seguridad transparente de 6 mm de espesor con sistema Teknoclean, con sistema antivuelco, con perfiles de aluminio extruido de aleación 6063 de color plata acabado brillante, según UNE-EN 14428, incluso maneta para puerta. (material) | 1 | 358.05 | 358.050 |
| mo011 | h | Oficial 1ª montador. (mano de obra) | 1.591 | 22 | 35.002 |
| mo080 | h | Ayudante montador. (mano de obra) | 1.591 | 20.34 | 32.361 |
| % | % | Costes directos complementarios | 2 % | 425.413 | 8.508 |
|  |  | Costes directos |  |  | 433.921 |

## Recursos

**mt31pro010aa** Ud Mampara para ducha
Datos técnicos: Coste energético 552.233 MJ; Emisión de CO2 40.444 kg
Residuos:
- embalaje: re170203 Plástico. (componente de residuo); rendimiento 0.115 kg; Código LER 17 02 03; Masa del elemento 1 kg; Volumen 0.001667 m3
- embalaje: re170604 Materiales de aislamiento distintos de los especificados en los códigos 17 06 01 y 17 06 03. (componente de residuo); rendimiento 0.025 kg; Código LER 17 06 04; Masa del elemento 1 kg; Volumen 0.001667 m3
