# Mampara para ducha "PROFILTEK"

- Propiedad del archivo: CYPE INGENIEROS, S.A.
- Formato: FIEBDC-3/2002
- Divisa: EUR
- Costes indirectos: 3.00 %
- IVA: 21.00 %

## S Señalización y equipamiento

### SM Baños

#### SMM Mamparas

**SMM022** Ud Mampara para ducha "PROFILTEK".
Mampara para ducha, reversible, serie Salma, código de pedido 22451081, modelo SA-310 "PROFILTEK", de 1280 a 1310 mm de anchura y 1950 mm de altura, formada por una puerta corredera sin guía inferior de 534 mm de anchura de paso y un panel fijo, de vidrio de seguridad transparente de 6 mm de espesor con sistema Teknoclean, con sistema antivuelco, con perfiles de aluminio extruido de aleación 6063 de color plata acabado brillante. Incluso maneta para puerta, fijaciones y sellado de juntas.
Incluye: Replanteo y marcado de los puntos de fijación. Instalación de los perfiles que forman la mampara para ducha. Montaje del panel y de la puerta. Montaje de los accesorios. Sellado de las juntas.
Criterio de medición de proyecto: Número de unidades previstas, según documentación gráfica de Proyecto.
Criterio de medición de obra: Se medirá el número de unidades realmente colocadas según especificaciones de Proyecto.

| Código | Ud | Descripción | Rendimiento | Precio | Importe |
|---|---|---|---|---|---|
| mt31pro010aa | Ud | Mampara para ducha, reversible, serie Salma, código de pedido 22451081, modelo SA-310 "PROFILTEK", de 1280 a 1310 mm de anchura y 1950 mm de altura, formada por una puerta corredera sin guía inferior de 534 mm de anchura de paso y un panel fijo, de vidrio de seguridad transparente de 6 mm de espesor con sistema Teknoclean, con sistema antivuelco, con perfiles de aluminio extruido de aleación 6063 de color plata acabado brillante, según UNE-EN 14428, incluso maneta para puerta. (material) | 1.000 | 358.05 | 358.05 |
| op00ato010 |  | Atornillador. | 1.000 | 0.00 | 0.00 |
| mo011 | h | Oficial 1ª montador. (mano de obra) | 1.405 | 22.00 | 30.91 |
| mo080 | h | Ayudante montador. (mano de obra) | 1.405 | 20.34 | 28.58 |
| % | % | Costes directos complementarios | 2 % | 417.54 | 8.35 |
|  |  | Costes directos |  |  | 425.89 |
